# Sammelauftrag Markierung 2026 - Los 3 AM Osnabrück
Angebotsaufforderung (GAEB 90, DA83)
Währung: EUR
Auftraggeber: Autobahn GmbH des Bundes

## Sammelauftrag Markierung 2026 - Los 3 AM
Datum: 20.04.26

### Abschnitt 00 Fahrbahnmarkierungen

*Hinweis*
Die Baustelleneinrichtung gilt mit Bezug auf die ATV in
der VOB/C als Nebenleistung.
Gilt somit als vertragliche Leistung und wird nicht
zusätzlich vergütet.

#### Titel 00.00 Verkehrssicherung

**00.00.0001 Verk.sich. kürzerer Dauer durchf.*stat. Arbeitsst. bei Tageslicht*Anordnung n. Unt.**
StL-Nr. 22110513509100110
Verkehrssicherung an Arbeitsstellen von kürzerer Dauer
betriebsfertig aufbauen, vorhalten, warten, instand
setzen, betreiben und abbauen. Vorübergehende Verkehrssicherungsmaßnahmen durchführen.
Nach Verkehrszeichenplan Bezeichnung/Nummer '1,
Arbeitsstelle von kürzerer Dauer auf dem linken
Fahrstreifen einer Richtungsfahrbahn.'
Für stationäre Arbeitsstelle.
Bei Tageslicht.
Verkehrsrechtliche Anordnung nach Unterlagen des AG
einholen und zugehörige Unterlagen erstellen. Erforderliche Ortsbesichtigungen zur Erstellung der Planunterlagen für die verkehrsrechtliche Anordnung durchführen.
Menge: 3,000 St
Zuordnung: 105

**00.00.0002 Verk.sich. kürzerer Dauer durchf.*stat. Arbeitsst. bei Tageslicht*Anordnung n. Unt.**
StL-Nr. 22110513509100110
Verkehrssicherung an Arbeitsstellen von kürzerer Dauer
betriebsfertig aufbauen, vorhalten, warten, instand
setzen, betreiben und abbauen. Vorübergehende Verkehrssicherungsmaßnahmen durchführen.
Nach Verkehrszeichenplan Bezeichnung/Nummer '2,
Arbeitsstelle von kürzerer Dauer auf dem rechten
Fahrstreifen einer Richtungsfahrbahn.'
Für stationäre Arbeitsstelle.
Bei Tageslicht.
Verkehrsrechtliche Anordnung nach Unterlagen des AG
einholen und zugehörige Unterlagen erstellen. Erforderliche Ortsbesichtigungen zur Erstellung der Planunterlagen für die verkehrsrechtliche Anordnung durchführen.
Menge: 3,000 St
Zuordnung: 105

**00.00.0003 Verk.sich. kürzerer Dauer durchf.*stat. Arbeitsst. bei Tageslicht*Anordnung n. Unt.**
StL-Nr. 22110513509100110
Verkehrssicherung an Arbeitsstellen von kürzerer Dauer
betriebsfertig aufbauen, vorhalten, warten, instand
setzen, betreiben und abbauen. Vorübergehende Verkehrssicherungsmaßnahmen durchführen.
Nach Verkehrszeichenplan Bezeichnung/Nummer '01,
Sperrung Auffahrt unter 3 Stunden.'
Für stationäre Arbeitsstelle.
Bei Tageslicht.
Verkehrsrechtliche Anordnung nach Unterlagen des AG
einholen und zugehörige Unterlagen erstellen. Erforderliche Ortsbesichtigungen zur Erstellung der Planunterlagen für die verkehrsrechtliche Anordnung durchführen.
Menge: 10,000 St
Zuordnung: 105

**00.00.0004 Verk.sich. kürzerer Dauer durchf.*stat. Arbeitsst. bei Tageslicht*Anordnung n. Unt.**
StL-Nr. 22110513509100110
Verkehrssicherung an Arbeitsstellen von kürzerer Dauer
betriebsfertig aufbauen, vorhalten, warten, instand
setzen, betreiben und abbauen. Vorübergehende Verkehrssicherungsmaßnahmen durchführen.
Nach Verkehrszeichenplan Bezeichnung/Nummer '03,
Sperrung Ausfahrt unter 3 Stunden.'
Für stationäre Arbeitsstelle.
Bei Tageslicht.
Verkehrsrechtliche Anordnung nach Unterlagen des AG
einholen und zugehörige Unterlagen erstellen. Erforderliche Ortsbesichtigungen zur Erstellung der Planunterlagen für die verkehrsrechtliche Anordnung durchführen.
Menge: 13,000 St
Zuordnung: 105

**00.00.0005 Verk.sich. kürzerer Dauer durchf.*stat. Arbeitsst. bei Dunkelheit*Anordnung n. Unt.**
StL-Nr. 22110513509100210
Verkehrssicherung an Arbeitsstellen von kürzerer Dauer
betriebsfertig aufbauen, vorhalten, warten, instand
setzen, betreiben und abbauen. Vorübergehende Verkehrssicherungsmaßnahmen durchführen.
Nach Verkehrszeichenplan Bezeichnung/Nummer '03,
Sperrung Ausfahrt unter 3 Stunden.'
Für stationäre Arbeitsstelle.
Bei Dunkelheit.
Verkehrsrechtliche Anordnung nach Unterlagen des AG
einholen und zugehörige Unterlagen erstellen. Erforderliche Ortsbesichtigungen zur Erstellung der Planunterlagen für die verkehrsrechtliche Anordnung durchführen.
Menge: 6,000 St
Zuordnung: 105

**00.00.0006 Absicherung durch Warnbakenkette und Absperrschranke**
Einrichtungen zur Verkehrssicherung und -regelung an
Arbeitsstellen von kürzerer Dauer auf Bundesautobahnen
unter Aufrechterhaltung des Verkehrs.
Verkehrsführung durch Warnbaken ohne Beleuchtung
aufstellen und beseitigen.
Einschließlich Vorhalten, Warten und Betreiben.
Vorübergehende Sicherungsmaßnahmen durchführen.
Baken liefern und mit einem Längsabstand von 18 m, im
Bereich von Ableitungen des Verkehrs mit 9 m Abstand
aufstellen.
Bakenkette im Bereich der Beschleunigungsspur.
Menge: 200,000 m

#### Titel 00.01 Vorarbeiten

**00.01.0001 Längsmarkierung entfernen durchg.Fstr.begr.*Breite 0,25 m Plastik*a.Asphaltdecksch. Erneuer.d.Mark. Abf.d. Verw.zuf.**
StL-Nr. 22113100523312901
Längsmarkierung einschl. evtl. Sperrflächenumrandung
entfernen. Abgerechnet wird der entfernte Strich, bei
Doppelstrichen zwei Striche.
Durchgehender Strich als Fahrstreifenbegrenzung.
Strichbreite = 0,25 m.
Markierungsstoffart = Plastikmasse.
Auf Asphaltdeckschicht.
Entfernen für Erneuerung der Markierung.
Durch 'Verfahren nach Wahl des AN,
Deckschichtschonend.'
Abfall aufnehmen und nach Wahl des AN verwerten.
Menge: 35,000 m
Zuordnung: 131

**00.01.0002 Längsmarkierung entfernen*Breite 0,30 m Plastik*a.Asphaltdecksch. Erneuer.d.Mark. Abf.d. Verw.zuf.**
StL-Nr. 22113100594312901
Längsmarkierung einschl. evtl. Sperrflächenumrandung
entfernen. Abgerechnet wird der entfernte Strich, bei
Doppelstrichen zwei Striche.
Markierung 'sowohl durchgehende, als auch unterbrochene
Markierung verschiedener Verhältnisse.'
Strichbreite = 0,30 m.
Markierungsstoffart = Plastikmasse.
Auf Asphaltdeckschicht.
Entfernen für Erneuerung der Markierung.
Durch 'Verfahren nach Wahl des AN,
Deckschichtschonend.'
Abfall aufnehmen und nach Wahl des AN verwerten.
Menge: 180,000 m
Zuordnung: 131

**00.01.0003 Sonstige Markierung entfernen Sperrfläche*Breite 0,50 m Plastik*a.Asphaltdecksch. Erneuer.d.Mark. Abf.d. Verw.zuf.**
StL-Nr. 22113101025312901
Sonstige Markierung wie Quermarkierung, Schrägstrich
der Sperrfläche oder Parkmarkierung entfernen. Abgerechnet wird der entfernte Strich.
Schrägstrich der Sperrfläche.
Strichbreite = 0,50 m.
Markierungsstoffart = Plastikmasse.
Auf Asphaltdeckschicht.
Entfernen für Erneuerung der Markierung.
Durch 'Verfahren nach Wahl des AN,
Deckschichtschonend.'
Abfall aufnehmen und nach Wahl des AN verwerten.
Menge: 10,000 m
Zuordnung: 131

**00.01.0004 Markierungszeichen entfernen Plastikmasse*a.Asphaltdecksch. Erneuer.d.Mark. Abf.d. Verw.zuf.**
StL-Nr. 221131015312901
Markierungszeichen entfernen. Abgerechnet wird die entfernte markierte Fläche. Bei Pfeil, Buchstabe, Ziffer,
Verkehrsschild und Piktogramm ergibt sich die Fläche
aus dem kleinsten umschließenden Rechteck.
Markierungsstoffart = Plastikmasse.
Auf Asphaltdeckschicht.
Entfernen für Erneuerung der Markierung.
Durch 'Verfahren nach Wahl des AN,
Deckschichtschonend.'
Abfall aufnehmen und nach Wahl des AN verwerten.
Menge: 43,000 m2
Zuordnung: 131

**00.01.0005 Markierungsfläche trocknen**
Fläche für Markierung schonend trocknen. Abgerechnet
wird die zu markierende Fläche. Bei Pfeil, Buchstabe,
Ziffer, Verkehrsschild und Piktogramm ergibt sich die
Fläche aus dem kleinsten umschließenden Rechteck.
Vergütung erfolgt nur bei fristgerechter Vorlage der
Einsatzplanung gem. 4.1 der Baubeschreibung
und nur nach ausdrücklicher Zustimmung der zuständigen
Autobahnmeisterei.
Menge: 2000,000 m2
Zuordnung: 131

#### Titel 00.02 HP-Markierung

**00.02.0001 Längsmarkierung Typ II herstellen Blockmark. 1 zu 1*Breite 0,12 m mit Vormarkierung*Heißplastikmasse grobe Nachstreum.*P 7**
StL-Nr. 22113150541171029
Längsmarkierung Typ II einschl. evtl.
Sperrflächenumrandung als endgültige Markierung herstellen. Abgerechnet wird der markierte Strich, bei
Doppelstrichen zwei Striche.
Unterbrochen; Verhältnis Strich/Lücke 1 zu 1 als Fahrbahnbegrenzung (Blockmarkierung).
Strichbreite = 0,12 m.
Strich mit Vormarkierung.
Markierungssystem aus thermoplastischem Stoff, nicht
spritzbar (Heißplastikmasse).
Als System mit groben Nachstreumitteln.
Verkehrsklasse = P 7.
Markierung auf 'unterschiedlichen Untergründen als
Erneuerungsmarkierung.'
Menge: 65,000 m
Zuordnung: 131

**00.02.0002 Quermarkierung Typ II herstellen Radfahrerfurt*mit Vormarkierung Heißplastikmasse*grobe Nachstreum.**
StL-Nr. 221131510412109
Quermarkierung Typ II als endgültige Markierung herstellen. Verkehrsklasse P 7. Abgerechnet wird der markierte Strich.
Markierung = Radfahrerfurt.
Strich mit Vormarkierung.
Markierungssystem aus thermoplastischem Stoff, nicht
spritzbar (Heißplastikmasse).
Als System mit groben Nachstreumitteln.
Markierung auf 'unterschiedlichen Untergründen als
Erneuerungsmarkierung.'
Menge: 80,000 m
Zuordnung: 131

**00.02.0003 Längsmarkierung Typ II herstellen durchg.Fstr.begr.*Breite 0,15 m mit Vormarkierung*Heißplastikmasse grobe Nachstreum.*P 7**
StL-Nr. 22113150522171029
Längsmarkierung Typ II einschl. evtl.
Sperrflächenumrandung als endgültige Markierung herstellen. Abgerechnet wird der markierte Strich, bei
Doppelstrichen zwei Striche.
Durchgehend als Fahrstreifenbegrenzung.
Strichbreite = 0,15 m.
Strich mit Vormarkierung.
Markierungssystem aus thermoplastischem Stoff, nicht
spritzbar (Heißplastikmasse).
Als System mit groben Nachstreumitteln.
Verkehrsklasse = P 7.
Markierung auf 'unterschiedlichen Untergründen als
Erneuerungsmarkierung.'
Menge: 20,000 m
Zuordnung: 131

**00.02.0004 Längsmarkierung Typ II herstellen Blockmark. 1 zu 1*Breite 0,15 m mit Vormarkierung*Heißplastikmasse grobe Nachstreum.*P 7**
StL-Nr. 22113150542171029
Längsmarkierung Typ II einschl. evtl.
Sperrflächenumrandung als endgültige Markierung herstellen. Abgerechnet wird der markierte Strich, bei
Doppelstrichen zwei Striche.
Unterbrochen; Verhältnis Strich/Lücke 1 zu 1 als Fahrbahnbegrenzung (Blockmarkierung).
Strichbreite = 0,15 m.
Strich mit Vormarkierung.
Markierungssystem aus thermoplastischem Stoff, nicht
spritzbar (Heißplastikmasse).
Als System mit groben Nachstreumitteln.
Verkehrsklasse = P 7.
Markierung auf 'unterschiedlichen Untergründen als
Erneuerungsmarkierung.'
Menge: 140,000 m
Zuordnung: 131

**00.02.0005 Längsmarkierung Typ II herstellen durchg.Fstr.begr.*Breite 0,25 m mit Vormarkierung*Heißplastikmasse grobe Nachstreum.*P 7**
StL-Nr. 22113150523171029
Längsmarkierung Typ II einschl. evtl.
Sperrflächenumrandung als endgültige Markierung herstellen. Abgerechnet wird der markierte Strich, bei
Doppelstrichen zwei Striche.
Durchgehend als Fahrstreifenbegrenzung.
Strichbreite = 0,25 m.
Strich mit Vormarkierung.
Markierungssystem aus thermoplastischem Stoff, nicht
spritzbar (Heißplastikmasse).
Als System mit groben Nachstreumitteln.
Verkehrsklasse = P 7.
Markierung auf 'unterschiedlichen Untergründen als
Erneuerungsmarkierung.'
Menge: 110,000 m
Zuordnung: 131

**00.02.0006 Längsmarkierung Typ II herstellen Blockmark. 1 zu 1*Breite 0,25 m mit Vormarkierung*Heißplastikmasse grobe Nachstreum.*P 7**
StL-Nr. 22113150543171029
Längsmarkierung Typ II einschl. evtl.
Sperrflächenumrandung als endgültige Markierung herstellen. Abgerechnet wird der markierte Strich, bei
Doppelstrichen zwei Striche.
Unterbrochen; Verhältnis Strich/Lücke 1 zu 1 als Fahrbahnbegrenzung (Blockmarkierung).
Strichbreite = 0,25 m.
Strich mit Vormarkierung.
Markierungssystem aus thermoplastischem Stoff, nicht
spritzbar (Heißplastikmasse).
Als System mit groben Nachstreumitteln.
Verkehrsklasse = P 7.
Markierung auf 'unterschiedlichen Untergründen als
Erneuerungsmarkierung.'
Menge: 10,000 m
Zuordnung: 131

**00.02.0007 Längsmarkierung Typ II herstellen Blockmark. 1 zu 1*Breite 0,30 m mit Vormarkierung*Heißplastikmasse grobe Nachstreum.*P 7**
StL-Nr. 22113150544171029
Längsmarkierung Typ II einschl. evtl.
Sperrflächenumrandung als endgültige Markierung herstellen. Abgerechnet wird der markierte Strich, bei
Doppelstrichen zwei Striche.
Unterbrochen; Verhältnis Strich/Lücke 1 zu 1 als Fahrbahnbegrenzung (Blockmarkierung).
Strichbreite = 0,30 m.
Strich mit Vormarkierung.
Markierungssystem aus thermoplastischem Stoff, nicht
spritzbar (Heißplastikmasse).
Als System mit groben Nachstreumitteln.
Verkehrsklasse = P 7.
Markierung auf 'unterschiedlichen Untergründen als
Erneuerungsmarkierung.'
Menge: 475,000 m
Zuordnung: 131

**00.02.0008 Sperrflächenmarkierung Typ II herst Breite 0,50 m*mit Vormarkierung Heißplastikmasse*grobe Nachstreum. P 7**
StL-Nr. 22113151531710299
Sperrfläche als Schrägstrichgatter Typ II als endgültige Markierung herstellen. Abgerechnet wird der markierte Strich.
Strichbreite = 0,50 m.
Strich mit Vormarkierung.
Markierungssystem aus thermoplastischem Stoff, nicht
spritzbar (Heißplastikmasse).
Als System mit groben Nachstreumitteln.
Verkehrsklasse = P 7.
Markierung auf 'unterschiedlichen Untergründen als
Erneuerungsmarkierung.'
Menge: 40,000 m
Zuordnung: 131

**00.02.0009 Quermarkierung Typ II herstellen Haltlinie*mit Vormarkierung Heißplastikmasse*grobe Nachstreum.**
StL-Nr. 221131510112109
Quermarkierung Typ II als endgültige Markierung herstellen. Verkehrsklasse P 7. Abgerechnet wird der markierte Strich.
Markierung = Haltlinie.
Strich mit Vormarkierung.
Markierungssystem aus thermoplastischem Stoff, nicht
spritzbar (Heißplastikmasse).
Als System mit groben Nachstreumitteln.
Markierung auf 'unterschiedlichen Untergründen als
Erneuerungsmarkierung.'
Menge: 20,000 m
Zuordnung: 131

**00.02.0010 Pfeilmarkierung Typ II herstellen geradeaus*mit Vormarkierung Länge 5,00 m*Heißplastikmasse grobe Nachstreum.**
StL-Nr. 22113152011221099
Pfeilmarkierung Typ II als endgültige Markierung herstellen.  Verkehrsklasse P 7.
Markierungszeichen = Pfeil geradeaus.
Mit Vormarkierung.
Länge = 5,00 m.
Markierungssystem aus thermoplastischem Stoff, nicht
spritzbar (Heißplastikmasse).
Als System mit groben Nachstreumitteln.
Markierung auf 'unterschiedlichen Untergründen als
Erneuerungsmarkierung.'
Menge: 21,000 St
Zuordnung: 131

**00.02.0011 Pfeilmarkierung Typ II herstellen li.o.re. ab*mit Vormarkierung Länge 5,00 m*Heißplastikmasse grobe Nachstreum.**
StL-Nr. 22113152021221099
Pfeilmarkierung Typ II als endgültige Markierung herstellen.  Verkehrsklasse P 7.
Markierungszeichen = Pfeil links oder rechts ab.
Mit Vormarkierung.
Länge = 5,00 m.
Markierungssystem aus thermoplastischem Stoff, nicht
spritzbar (Heißplastikmasse).
Als System mit groben Nachstreumitteln.
Markierung auf 'unterschiedlichen Untergründen als
Erneuerungsmarkierung.'
Menge: 16,000 St
Zuordnung: 131

#### Titel 00.03 KSP-Markierung

**00.03.0001 Längsmarkierung Typ II herstellen durchg.Fb.begr.*Breite 0,15 m mit Vormarkierung*Kaltspritzplastik grobe Nachstreum.*P 7**
StL-Nr. 22113150512141029
Längsmarkierung Typ II einschl. evtl.
Sperrflächenumrandung als endgültige Markierung herstellen. Abgerechnet wird der markierte Strich, bei
Doppelstrichen zwei Striche.
Durchgehend als Fahrbahnbegrenzung.
Strichbreite = 0,15 m.
Strich mit Vormarkierung.
Markierungssystem aus reaktivem Stoff, spritzbar (Kaltspritzplastik).
Als System mit groben Nachstreumitteln.
Verkehrsklasse = P 7.
Markierung auf 'unterschiedlichen Untergründen als
Erneuerungsmarkierung.'
Menge: 19650,000 m
Zuordnung: 131

**00.03.0002 Längsmarkierung Typ II herstellen Leitlinie 1 zu 2*Breite 0,15 m mit Vormarkierung*Kaltspritzplastik grobe Nachstreum.*P 7**
StL-Nr. 22113150532141029
Längsmarkierung Typ II einschl. evtl.
Sperrflächenumrandung als endgültige Markierung herstellen. Abgerechnet wird der markierte Strich, bei
Doppelstrichen zwei Striche.
Unterbrochen; Verhältnis Strich/Lücke 1 zu 2 als Leitlinie.
Strichbreite = 0,15 m.
Strich mit Vormarkierung.
Markierungssystem aus reaktivem Stoff, spritzbar (Kaltspritzplastik).
Als System mit groben Nachstreumitteln.
Verkehrsklasse = P 7.
Markierung auf 'unterschiedlichen Untergründen als
Erneuerungsmarkierung.'
Menge: 100,000 m
Zuordnung: 131

**00.03.0003 Längsmarkierung Typ II herstellen Leitlinie 1 zu 2*Breite 0,15 m mit Vormarkierung*Kaltspritzplastik grobe Nachstreum.*P 7**
StL-Nr. 22113150532141029
Längsmarkierung Typ II einschl. evtl.
Sperrflächenumrandung als endgültige Markierung herstellen. Abgerechnet wird der markierte Strich, bei
Doppelstrichen zwei Striche.
Unterbrochen; Verhältnis Strich/Lücke 1 zu 2 als Leitlinie.
Strichbreite = 0,15 m.
Strich mit Vormarkierung.
Markierungssystem aus reaktivem Stoff, spritzbar (Kaltspritzplastik).
Als System mit groben Nachstreumitteln.
Verkehrsklasse = P 7.
Markierung auf 'unterschiedlichen Untergründen als
Erneuerungsmarkierung.'
Menge: 5470,000 m
Zuordnung: 131

**00.03.0004 Längsmarkierung Typ II herstellen durchg.Fb.begr.*Breite 0,30 m mit Vormarkierung*Kaltspritzplastik grobe Nachstreum.*P 7**
StL-Nr. 22113150514141029
Längsmarkierung Typ II einschl. evtl.
Sperrflächenumrandung als endgültige Markierung herstellen. Abgerechnet wird der markierte Strich, bei
Doppelstrichen zwei Striche.
Durchgehend als Fahrbahnbegrenzung.
Strichbreite = 0,30 m.
Strich mit Vormarkierung.
Markierungssystem aus reaktivem Stoff, spritzbar (Kaltspritzplastik).
Als System mit groben Nachstreumitteln.
Verkehrsklasse = P 7.
Markierung auf 'unterschiedlichen Untergründen als
Erneuerungsmarkierung.'
Menge: 17205,000 m
Zuordnung: 131

**00.03.0005 Längsmarkierung Typ II herstellen Blockmark. 1 zu 1*Breite 0,30 m mit Vormarkierung*Kaltspritzplastik grobe Nachstreum.*P 7**
StL-Nr. 22113150544141029
Längsmarkierung Typ II einschl. evtl.
Sperrflächenumrandung als endgültige Markierung herstellen. Abgerechnet wird der markierte Strich, bei
Doppelstrichen zwei Striche.
Unterbrochen; Verhältnis Strich/Lücke 1 zu 1 als Fahrbahnbegrenzung (Blockmarkierung).
Strichbreite = 0,30 m.
Strich mit Vormarkierung.
Markierungssystem aus reaktivem Stoff, spritzbar (Kaltspritzplastik).
Als System mit groben Nachstreumitteln.
Verkehrsklasse = P 7.
Markierung auf 'unterschiedlichen Untergründen als
Erneuerungsmarkierung.'
Menge: 800,000 m
Zuordnung: 131

**00.03.0006 Sperrflächenmarkierung Typ II herst Breite 0,50 m*mit Vormarkierung Kaltspritzplastik*grobe Nachstreum. P 7**
StL-Nr. 22113151531410299
Sperrfläche als Schrägstrichgatter Typ II als endgültige Markierung herstellen. Abgerechnet wird der markierte Strich.
Strichbreite = 0,50 m.
Strich mit Vormarkierung.
Markierungssystem aus reaktivem Stoff, spritzbar (Kaltspritzplastik).
Als System mit groben Nachstreumitteln.
Verkehrsklasse = P 7.
Markierung auf 'unterschiedlichen Untergründen als
Erneuerungsmarkierung.'
Menge: 500,000 m
Zuordnung: 131

#### Titel 00.04 Agglomeratmarkierung

**00.04.0001 Längsmarkierung Typ II herstellen durchg.Fstr.begr.*Breite 0,15 m mit Vormarkierung*Kaltspritzplastik Aggl.unregelm.mGs*P 7**
StL-Nr. 22113150522146029
Längsmarkierung Typ II einschl. evtl.
Sperrflächenumrandung als endgültige Markierung herstellen. Abgerechnet wird der markierte Strich, bei
Doppelstrichen zwei Striche.
Durchgehend als Fahrstreifenbegrenzung.
Strichbreite = 0,15 m.
Strich mit Vormarkierung.
Markierungssystem aus reaktivem Stoff, spritzbar (Kaltspritzplastik).
Als Agglomeratmarkierung mit Grundstrich, unregelmäßig
angeordnet.
Verkehrsklasse = P 7.
Markierung auf 'unterschiedlichen Untergründen als
Erneuerungsmarkierung.'
Menge: 1300,000 m
Zuordnung: 131

**00.04.0002 Längsmarkierung Typ II herstellen durchg.Fstr.begr.*Breite 0,30 m mit Vormarkierung*Kaltspritzplastik Aggl.unregelm.mGs*P 7**
StL-Nr. 22113150524146029
Längsmarkierung Typ II einschl. evtl.
Sperrflächenumrandung als endgültige Markierung herstellen. Abgerechnet wird der markierte Strich, bei
Doppelstrichen zwei Striche.
Durchgehend als Fahrstreifenbegrenzung.
Strichbreite = 0,30 m.
Strich mit Vormarkierung.
Markierungssystem aus reaktivem Stoff, spritzbar (Kaltspritzplastik).
Als Agglomeratmarkierung mit Grundstrich, unregelmäßig
angeordnet.
Verkehrsklasse = P 7.
Markierung auf 'unterschiedlichen Untergründen als
Erneuerungsmarkierung.'
Menge: 480,000 m
Zuordnung: 131

#### Titel 00.05 Prüfungen

**00.05.0001 Prüfung fertige Leistung Neuzustand Typ II*Heißplastikmasse bis 1 km**
StL-Nr. 2211316052701
Durchführung der Prüfung der fertigen Leistung je Markierungssystem im Neuzustand durch eine anerkannte
Prüfstelle.
Markierung Typ II
Markierungssystem aus thermoplastischem Stoff, nicht
spritzbar (Heißplastikmasse).
Längsmarkierung, zu beurteilende Länge bis 1 km (ein
Messabschnitt).
Menge: 1,000 St
Zuordnung: 131

**00.05.0002 Prüfung fertige Leistung Neuzustand Typ II*Heißplastikmasse bis 120 m2**
StL-Nr. 2211316052706
Durchführung der Prüfung der fertigen Leistung je Markierungssystem im Neuzustand durch eine anerkannte
Prüfstelle.
Markierung Typ II
Markierungssystem aus thermoplastischem Stoff, nicht
spritzbar (Heißplastikmasse).
Andere Markierung, zu beurteilende Fläche bis 120 m2
(ein Messabschnitt).
Menge: 1,000 St
Zuordnung: 131

**00.05.0003 Prüfung fertige Leistung Neuzustand Typ II*Kaltspritzplastik über 10-50 km**
StL-Nr. 2211316052403
Durchführung der Prüfung der fertigen Leistung je Markierungssystem im Neuzustand durch eine anerkannte
Prüfstelle.
Markierung Typ II
Markierungssystem aus reaktivem Stoff, spritzbar (Kaltspritzplastik).
Längsmarkierung, zu beurteilende Länge über 10 km bis
50 km (vier Messabschnitte).
Menge: 4,000 St
Zuordnung: 131

**00.05.0004 Hilfsleist. für Kontrollprüfungen ü. 30 bis 60 Min.**
StL-Nr. 22113161002
Hilfsleistungen für Kontrollprüfungen. Vergütet werden
alle Aufwendungen für Hilfsleistungen sowie der Stillstand des Geräts, ggf. davon abhängige Geräte sowie die
Kosten des hierfür eingesetzten Personals einschließlich sämtlicher Zuschläge. Geeignete Probebehälter und
Probeträger liefern.
Dauer der Kontrollprüfungen über 30 Minuten bis 60 Mi-
nuten.
Menge: 3,000 St
Zuordnung: 131

USt %: 19,00
